# A 7 ENB 3 BW bei Niederaula
Angebotsaufforderung (GAEB DA XML 3.2, DA83)
Projekt: A-12131-00
Währung: EUR
Vergabeart: Öffentliche Ausschreibung
Auftraggeber: Autobahn GmbH des Bundes, Niederlassung Nordwest (Hannover), Außenstelle Kassel, AdB-NL Nordwest, Untere Königsstraße 95, 34117 Kassel, Untere Königsstraße 95, 34117 Kassel, E-Mail volker.will@autobahn.de
Erstellt mit: GXML Toolbox V3.3 R20230829, iTWO_64 V25.0.772, 13.07.2026

## D140 RBF_Bepflanzung
Datum: 13.07.2026
WaGr: 99_99_01

### Abschnitt 00 Baustelleneinrichtung

#### Unterabschnitt 00.00 Baustelleneinrichtung

**00.00.0001 Baustelle einrichten Sämtl.LV-Abschn.*Zufahrt vorh.**
*** Pauschalposition
StL-Nr. 1910110711
Geräte, Werkzeuge und sonstige Betriebsmittel, die zur
vertragsgemäßen Ausführung der Bauleistungen erforderlich sind, auf die Baustelle bringen, bereitstellen und
soweit der Geräteeinsatz nicht gesondert vergütet
wird - betriebsfertig aufstellen einschl. der dafür
notwendigen Arbeiten. Die erforderlichen festen Anlagen
herstellen. Baubüros, Unterkünfte, Werkstätten, Lagerschuppen und dgl., soweit erforderlich, antransportieren, aufbauen und einrichten. Strom-, Wasser-, Fernsprechanschluss sowie Entsorgungseinrichtungen und dgl.
für die Baustelle, soweit erforderlich, herstellen. Bei
Bedarf Lagerplätze, sonstige Platzbefestigungen und
Wege im Baustellenbereich anlegen. Oberbodenarbeiten
einschl. Beseitigen von Aufwuchs für die Baustelleneinrichtung, soweit erforderlich, ausführen. Flächen beschaffen, sofern die vom AG zur Verfügung gestellten
nicht ausreichen. Kosten für Vorhalten, Unterhalten und
Betreiben der Geräte, Anlagen und Einrichtungen
einschl. Mieten, Pacht, Gebühren und dgl. werden nicht
mit dieser Pauschale, sondern mit den Einheitspreisen
der betreffenden Teilleistungen vergütet. Soweit nicht
für bestimmte Leistungen für das Einrichten der Baustelle gesonderte Positionen im Leistungsverzeichnis
enthalten sind, gilt die Pauschale
für alle Leistungen sämtlicher Abschnitte des Leistungsverzeichnisses.
Zufahrt zur Baustelle vorhanden.
Menge: 1,000 Psch
Leistungsbereichkatalog: 101

**00.00.0002 Baustelle räumen Sämtl. LV-Abschn.**
*** Pauschalposition
StL-Nr. 1910111201
Baustelle von allen Geräten, Anlagen, Einrichtungen und
dgl. räumen. Benutzte Flächen und Wege entsprechend dem
ursprünglichen Zustand herrichten. Soweit nicht für
bestimmte Leistungen für das Räumen der Baustelle gesonderte Positionen im Leistungsverzeichnis enthalten
sind, gilt die Pauschale
für alle Leistungen sämtlicher Abschnitte des Leistungsverzeichnisses.
Menge: 1,000 Psch
Leistungsbereichkatalog: 101

### Abschnitt 01 Bepflanzung und Bewässerung Filterbecken

*Hinweis: Vorbemerkungen 1. Die Bepflanzung*
Vorbemerkungen
1.  Die Bepflanzung muss unterbrechungsfrei an einem oder wenigen aufeinander folgenden Tagen erfolgen, bei mehrtägigen Einbauten ist in Abhängigkeit von der Witterung eine Bewässerung der gesetzten Pflanzen durch Beregnung vorzusehen. Der Retentionsbodenfilter darf nur unter Zuhilfenahme von Laufrastern betreten werden, um eine Verdichtung des Filteraufbaues (durch unsachgemäßes Betreten) zu verhindern.

2. Die Arbeiten sind entsprechend den Deutschen Normen für Vegetationstechnik im Landschaftsbau auszuführen, es gelten insbesondere die DIN 18916 Pflanzen und Pflanzarbeiten, DIN 18917 Rasen- und Saatarbeiten, DIN 18918 Ingenieurbiologische Sicherungsbauweisen und DIN 18919 Entwicklungs- und Unterhaltungspflege von Grünflächen unter Berücksichtigung der besonderen Bedingungen für Retentionsbodenfilter. Somit ist ab einer Quote von > 10 % Pflanzenausfall der geplanten Gesamtmenge an Pflanzen eine Nachlieferung vorzusehen.

3. Während der ersten Vegetationsperiode darf der Retentionsbodenfilter  noch nicht regulär beschickt werden. Zum Einstau darf nur vorgefiltertes bzw. vorgeklärtes Brauch- oder Stadtwasser verwendet werden, jedoch keinesfalls Misch- oder Schmutzwasser. Zu Vegetationsbeginn im zweiten Jahr wird der Wasserstand vollständig abgesenkt, und der Retentionsbodenfilter nimmt den Regelbetrieb auf.

4. Die Beschickung des Retentionsfilters während der ersten Vegetationsperiode erfolgt mit Trinkwasser aus dem örtlichen Trinkwassernetz Niederaula (Niederjossa) mittels Wasserwagen. Die Anlieferung ist durch den AN zu besorgen. Der Lieferweg beträgt ca. 2 km.

5. Geplanter betrieblicher Ablauf während der ersten Vegetationsperiode:
- Bepflanzung des Retentiosbodenfilters: September / Oktober 2026. Nach erfolgter Bepflanzung wird der Retentionsbodenfilter bis + 5 cm über Filteroberfläche eingestaut.
- Ab 1. November 2026 wird der Wasserstand auf 30 cm unter Filteroberfläche abgesenkt, um eine Tiefenwurzelung anzuregen und um Frostschäden zu vermeiden.
- Während der ersten Vegetationsperiode (1. April 2027 bis 31. Oktober 2027) ist der Bodenfilter im Dauerstau ca. 5 cm über Filteroberkante zu betreiben, um die Etablierung sicherzustellen und unerwünschten Bewuchs zu verhindern. Die Inbetriebnahme des Retentionsbodenfilters ist Anfang August 2027 vorgesehen.

6. Die Fertigstellungspflege soll nach erfolgter Pflanzung  für die Dauer von 1 Jahr bis 31.Oktober 2027 ausgeführt werden. Die Entwicklungspflege ist ab 01. November 2027 über die Dauer von 4 Jahren bis zum 01. November 2031 durchzuführen.

#### Unterabschnitt 01.00 Bepflanzung Filterbecken

**01.00.0001 Schilf Topfkul. mTB 8 x 8, Kammer 1**
Beckenboden Kammer 1 bepflanzen mit Schilf
(Phragmites communis) Schilfpflanzenqualität,
Anzucht über 2 Vegetationsperioden,
Topfware mindestens 6-8 Triebe je Einzeltopf,
Halmhöhe größer 0,5 m.
6-8 Topfpflanzen je Quadratmeter einsetzen und
Planum wiederherstellen.
Für die Bepflanzung sind Laufbohlen vorzuhalten, um
eine Verdichtung des Filteraufbaus zu verhindern.
Der Nachweis der gelieferten Pflanzen hat durch Vorlage des Originallieferscheines zu erfolgen.
Qualitätsnachweis des Herstellers gemäß DIN 50.049 2.1 /
EN 10204 2.1 ist vorzulegen.
Menge: 800,000 St

**01.00.0002 Schilf Topfkul. mTB 8 x 8, Kammer 2**
Wie Vorposition, jedoch
Beckenboden Kammer 2
Menge: 800,000 St

#### Unterabschnitt 01.01 Bewässerung Filterbecken

**01.01.0001 Bewäs. n. Bepflazung + 5 cm OK Filter, Kammer 1**
*** Pauschalposition
Erstbewässerung/-befüllung des Retentionsbodenfilters
(Kammer 1) nach erfolgter Bepflanzung,
benötigte Wassermenge 70 bis 80 m³.
Einstauhöhe bis + 5 cm über Filteroberfläche,
keine schwallartige Befüllung wegen der Erosionsgefahr,
einschl. Lieferung des Brauchwassers,
einschl. erforderlicher Absperrung der Ablaufleitung.
Die Bereitstellung von Einrichtungen zur Wasserentnahme
und -verteilung (Pumpen/Druckrohrleitungen/Schläuche)
sind in den Einheitspreis der Position einzurechnen.

Ausführung für Kammer 1.
Menge: 1,000 Psch

**01.01.0002 Bewäs. n. Bepflanzung + 5 cm OK Filter, Kammer 2**
*** Pauschalposition
Wie Vorposition, jedoch
Erstbewässerung/-befüllung des Retentionsbodenfilters
(Kammer 2) nach erfolgter Bepflanzung,
benötigte Wassermenge 70 bis 80 m³.
Menge: 1,000 Psch

**01.01.0003 RBF wässern nach Erfordernis**
RetentionsbodenfiIterbecken je nach Witterung
zum Ausgleich von Verdunstungsverlusten wässern,
Einstauhöhe nach Erfordernis bis 5 cm über OK Filter.
Während der ersten Vegetationsperiode wird der Filter
im Dauerstau mind. bis zur Filteroberfläche betrieben,
um die Etablierung sicherzustellen.
Keine schwallartige Befüllung wegen der Erosionsgefahr,
einschl. Lieferung des Brauchwassers,
einschl. erforderlicher Absperrung der Ablaufleitung.
Die Bereitstellung von Einrichtungen zur Wasserentnahme
und -verteilung (Pumpen/Druckrohrleitungen/Schläuche)
sind in den Einheitspreis der Position einzurechnen.
Ausführung für Kammern 1 und 2,
benötigte Wassermenge 10 bis 15 m³
Menge: 5,000 St

### Abschnitt 02 Fertigstellungs- und Entwicklungspflege

#### Unterabschnitt 02.00 Fertigstellungspflege, Dauer 1 Jahr

**02.00.0001 Kontrollgänge, Vegetationsperiode, Kammer 1**
Kontrollgänge durchführen, nach erfolgter Bepflanzung,
von Beginn der Einfahrphase Kammer 1 an,
für die Dauer von einem Jahr während der Vegetationsperiode
  (1.April bis 31. Oktober),

Durchführung der Kontrollgänge 2 mal im Monat,

Leistungen der Kontrollgänge:
- Überprüfung der Tiefe der Wurzelbildung der Schilfpflanzen inkl.
Aufwuchskontrolle;
- Begutachtung des Schilfzustandes und der Etablierung der Pflanzen
- Kontrolle der Bewässerung des Filters, die in der Einfahrphase und
während der ersten Vegetationsperiode im Dauerstau + 5 cm über der
Filteroberfläche betrieben wird, um die Etablierung sicherzustellen;
- Früherkennung und Analyse von Missständen, Ermittlung
geeigneter Pflegemaßnahmen zu deren Behebung;
- Schriftliche und fotografische Dokumentation der Kontrollen.

Ausführung für Kammer 1.
Menge: 8,000 St

**02.00.0002 Kontrollgänge, Vegetationsperiode, Kammer 2**
Wie Vorposition, jedoch
Ausführung für Kammer 2.
Menge: 8,000 St

**02.00.0003 Kontrollgänge, außerhalb der Vegetationsperiode, Kammer 1**
Kontrollgänge durchführen, nach erfolgter Bepflanzung,
von Beginn der Einfahrphase Kammer 1 an,
für die Dauer von einem Jahr außerhalb der Vegetationsperiode
(1.November bis 31.März),

Durchführung der Kontrollgänge 1 mal im Monat

Leistungen der Kontrollgänge:
- Überprüfung der Tiefe der Wurzelbildung der Schilfpflanzen inkl. Auswuchskontrolle;
- Begutachtung des Schilfzustandes und der Etablierung der Pflanzen;
- Kontrolle der Bewässerung des Filters, die 30 cm unter Filteroberfläche
 betrieben wird (Anregung Tiefenwurzelung, Frostschutz);
- Früherkennung und Analyse von Missständen, Ermittlung
geeigneter Pflegemaßnahmen zu deren Behebung;
 - Schriftliche und fotografische Dokumentation der Kontrollen.

Ausführung für Kammer 1.
Menge: 5,000 St

**02.00.0004 Kontrollgänge, außerhalb der Vegetationsperiode, Kammer 2**
Wie Vorposition, jedoch
Ausführung für Kammer 2.
Menge: 5,000 St

**02.00.0005 Retentionsbodenfilterfläche pflegen, Kammer 1**
Retentionsbodenfilterfläche pflegen
Bereich: Filterflächen des Retentionsbodenfilters
Maßgabe:
-  Herausziehen, Entfernen und Entsorgen
unerwünschtem Aufwuchs, einschl. Entsorgungskosten.
- Nachpflanzen von Schilf, Nachpflanzen beinhaltet die Lieferung
und die Anpflanzung der Pflanzen gemäß Pos. 01.00.0001.

Die Fläche darf nur bei vollständiger Trockenheit in
Abstimmung mit dem AG betreten werden.
Das Absenken des Wasserstandes bis auf 50 cm unter der
Filteroberfläche 48 Stunden vor dem Betreten durch den
AN und die Wiederbewässerung bis + 5 cm über Filteroberfläche innerhalb von 24 Stunden nach Abschluss der Pflegearbeiten sind in diese Position einzukalkulieren.
Benötigte Wassermenge 40 bis 50 m³.
Laufbohlen sind vorzuhalten, um eine Verdichtung des
Filteraufbaus zu verhindern.
Ausführung für Kammer 1.
Menge: 2,000 St

**02.00.0006 Retentionsbodenfilterfläche pflegen, Kammer 2**
Wie Vorposition, jedoch
Ausführung für Kammer 2.
Menge: 2,000 St

**02.00.0007 Düngung, Kammer 1**
Düngung Retentionsbodenfilter herstellen als
Langzeitdüngung
Bereich:  Filterfläche
Material:  NPK-Dünger
Menge:  80 g/m²
Der Dünger muss eine Zulassung zur Einbringung in Bereichen
der Wasserschutzzone II haben!
Ausführung nach Erfordernis und in Absprache mit dem AG.
Die Fläche darf nur bei vollständiger Trockenheit in
Abstimmung mit dem AG betreten werden.
Das Absenken des Wasserstandes bis auf 50 cm unter der
Filteroberfläche 48 Stunden vor dem Betreten durch den
AN und die sofortige Wiederbewässerung bis + 5 cm über
OK Filter nach der Düngung sind in diese Position einzukalkulieren.
Benötigte Wassermenge 40 bis 50 m³.
Laufbohlen sind vorzuhalten, um eine Verdichtung des
Filteraufbaus zu verhindern.

Ausführung in Kammer 1.
Menge: 1,000 St

**02.00.0008 Düngung, Kammer 2**
Wie Vorposition, jedoch
Ausführung in Kammer 2
Menge: 1,000 St

**02.00.0009 Nachpflanzung Schilf**
Nachpflanzung von Schilf aus Gründen, die der AN nicht
zu vertreten hat (z. B. Unwetterschaden).
Wasserspiegel im RetentionsbodenfiIterbecken 48 Stunden
vor der geplanten Nachpflanzung bzw der Pflegearbeiten
auf 50 cm unter Filteroberfläche absenken.
Phragmites communis Schilfpflanzenqualität,
Anzucht über 2 Vegetationsperioden,
Topfware mindestens 6-8 Triebe je Einzeltopf,
Halmhöhe größer 0,5 m
Topfpflanzen einsetzen und Planum wiederherstellen.
Für die Bepflanzung sind Laufbohlen vorzuhalten, um
eine Verdichtung des Filteraufbaus zu verhindern
einschl. Behinderung durch vorhandenen Schilf.
Retentionbodenfilter innerhalb 24 h nach erfolgter
Nachpflanzung wieder bewässern Einstauh bis + 5 cm über Filteroberfläche.
Keine schwallartige Befüllung wegen der Erosionsgefahr
Bereitstellung des Brauchwassers und die Wiederbewässerung
innerhalb von 24 Stunden nach Abschluss der Pflanzarbeiten
sind in diese Position einzukalkulieren,
benötigte Wassermenge 40 bis 50 m³
Ausführung auf besondere Anordnung des AG.
Menge: 800,000 St

#### Unterabschnitt 02.01 Entwicklungspflege, Dauer 4 Jahre

**02.01.0001 Entwicklungspflege während der Vegetationszeit, Kammer 1**
Die Schilfbepflanzung muss während der Entwicklungspflege (Dauer 4 Jahre) innerhalb der Vegetationsperiode (1. April. bis zum 31. Oktober eines Jahres) alle 6 - 8 Wochen kontrolliert und dokumentiert werden, dies schließt folgende Leistungen ein:

- Begutachtung des Schilfzustandes und der Etablierung der Pflanzen;
- Früherkennung und Analyse von Missständen, Ermittlung
geeigneter Pflegemaßnahmen zu deren Behebung;
 - Zustandsbeschreibung
 -  Bestandserfassung
 - Schriftliche und fotografische Dokumentation der Kontrollen.

Ausführung für Kammer 1.
Menge: 4,000 a

**02.01.0002 Entwicklungspflege während der Vegetationszeit, Kammer 2**
Wie Vorposition, jedoch
Ausführung für Kammer 2
Menge: 4,000 a

**02.01.0003 Retentionsbodenfilterfläche pflegen, Kammer 1**
Retentionsbodenfilterfläche pflegen
Bereich: Filterflächen des Retentionsbodenfilters
Maßgabe:
-  Herausziehen, Entfernen und Entsorgen
unerwünschtem Aufwuchs, einschl. Entsorgungskosten.
- Nachpflanzen von Schilf, Nachpflanzen beinhaltet die Lieferung
und die Anpflanzung der Pflanzen gemäß Pos. 01.01.0001.
Die Fläche darf nur bei vollständiger Trockenheit betreten werden.
Das Absenken des Wasserstandes bis auf 50 cm unter der
Filteroberfläche 48 Stunden vor dem Betreten durch den
AN ist in diese Position einzukalkulieren.
Laufbohlen sind vorzuhalten, um eine Verdichtung des
Filteraufbaus zu verhindern.
Ausführung für Kammer 1.
Menge: 4,000 St

**02.01.0004 Retentionsbodenfilterfläche pflegen, Kammer 2**
Wie Vorposition, jedoch
Ausführung für Kammer 2
Menge: 4,000 St

**02.01.0005 Düngung, Kammer 1**
Düngung Retentionsbodenfilter herstellen als
Langzeitdüngung
Bereich:  Filterfläche
Material:  NPK-Dünger
Menge:  80 g/m²
Der Dünger muss eine Zulassung zur Einbringung in Bereichen
der Wasserschutzzone II haben!
Ausführung nach Erfordernis und in Absprache mit dem AG.
Laufbohlen sind vorzuhalten, um eine Verdichtung des
Filteraufbaus zu verhindern.
Die Fläche darf nur bei vollständiger Trockenheit betreten werden.
Das Absenken des Wasserstandes bis auf 50 cm unter der
Filteroberfläche 48 Stunden vor dem Betreten durch den
AN ist iin diese Position einzukalkulieren.

Ausführung in Kammer 1.
Menge: 4,000 St

**02.01.0006 Düngung, Kammer 2**
Wie Vorposition, jedoch
Ausführung in Kammer 2
Menge: 4,000 St
